# Instandhaltung Dachflächen UZ
Angebotsaufforderung (GAEB DA XML 3.3, DA83)
Projekt: 25-08925
Währung: EUR
Erstellt mit: GXML Toolbox V3.3 R20220330, ORCA AVA 26.0.6 26.00.06, 16.06.2026

## Vorbemerkungen
Vorbemerkungen

Maßnahmen:
Instandhaltungsvertrag für die Dachflächen in den Gebäuden der Unternehmenszentrale der TK in
22305 Hamburg.

Gegenstand des Vertrages sind Wartung, Inspektion und - mit Ausnahme eines Einzelobjekts - Instandsetzungsarbeiten (nachfolgend "Instandhaltungsarbeiten") an den in Anlage V2 dieses Vertrages aufgeführten Dachflächen der TK-Objekte Bramfelder Straße 140 und 160 sowie Habichtstr. 41, 22305 Hamburg - im Folgenden als "bauliche Anlagen" bezeichnet. Bezüglich des Einzelobjekts Bramfelder Straße 160 sind Wartung und Inspektion, nicht jedoch die Instandsetzung Vertragsgegenstand, da eine Herstellergarantie des ursprünglichen Herstellers bis 02.05.2034 besteht. Wegen dieser Garantie obliegen insoweit dem ursprünglichen Hersteller sämtliche Instandsetzungsarbeiten.
Der AN darf am Einzelobjekt Bramfelder Straße 160 keine Instandsetzungsarbeiten durchführen, selbst solche unterhalb der Bagatellgrenze, da für dieses Objekt eine zehnjährige Herstellergarantie der Firma Züblin bis 02.05.2034 besteht und die Gewährleistungsrechte der TK gegenüber Züblin nicht durch Arbeiten des AN gefährdet werden dürfen. Insoweit beschränkt sich die Verpflichtung des AN auf die Dokumentation und Meldung von Instandsetzungsbedarf an die TK.

Bauherr:
Techniker Krankenkasse
Bramfelder Straße 140
22305 Hamburg

Die Techniker Krankenkasse (TK) ist eine bundesweite
Krankenkasse und als gesetzliche Krankenkasse ist die
TK eine Körperschaft des öffentlichen Rechts mit
Selbstverwaltung.

Lage der Bürogebäude in Hamburg:
1) Unternehmenszentrale, Bramfelder Straße 140, 22305
Hamburg
2) Büroflächen Bramfelder Straße 160, 22305 Hamburg
3) Habichtstr. 41, 22305 Hamburg

zu 1. Gebäudekomplex, Bramfelder Straße 140
Das fünfgeschossige Büro- und Verwaltungsgebäude besitzt eine Fläche von ca. 29.000 m². Es handelt sich
hier um einen Verwaltungskomplex in dem etwa 2.000Mitarbeiter, größtenteils in Büroräumen mit einer
Fläche von ca. 10-260 m², untergebracht sind. Ein Großteil dieser Büroräume hat halbkreisförmige
Grundrisse mit einem polygonal angelegten Außenradius. Die Raumtiefen variieren hier von ca.4,50-13,50m.
Erbaut wurde das Gebäude in 3 Bauabschnitten (Bauabschnitt 1+2 im Jahr 1986 und Bauabschnitt 3 im
Jahr 1996). Ein unter Denkmalschutz stehendes Gebäude,welches 1926 erbaut wurde, wird als Bibliothek und als Kundenberatung genutzt. Der gesamte Gebäudekomplex ist unterkellert und wird als Tiefgarage genutzt. Zusätzlich befinden sich im Untergeschoss zahlreiche Technikräume.

Die Bram 140 (UZ) hat eine Dachfläche von ca. 16.000 m², die teilweise aus Papp-, Glas- und Blechdächern besteht. Die UZ ist ein vier- bis fünfstöckiges Gebäude, und die Fahrstuhlschächte liegen teilweise im 6. Obergeschoss. Auf einem Fahrstuhlschacht ist eine kleine Solarthermie-Anlage installiert, und auf dem Dach sind auch kleinere Klima- und Kühlanlagen verbaut.

zu 2. Bürogebäude an der Bramfelder Straße 160
Es handelt sich hier um ein Verwaltungskomplex mit ca.
10.300m² Nutzfläche in dem etwa 650 Mitarbeiter
beschäftigt sind.Im Erdgeschoß befindet sich ein
Konferenzzentrum. Im ersten bis zum vierten Obergeschoß
befinden sich die Büroflächen die zur Straße hin durch
eine Magitrale abgeschirmt sind. Der gesamte Gebäudekomplex ist unterkellert und wird als Tiefgarage
genutzt. Zusätzlich befinden sich im Untergeschoss
zahlreichen Technikräumen. Weitere technische Anlagen
stehen im fünften Obergeschoß auf der Dachfläche.
Erbaut wurde das Gebäude 2024.

Die Bram 160 (Neubau) hat eine Dachfläche von ca. 2950 m², die mit Pappe bedeckt und teilweise begrünt ist. Das Gebäude hat vier Stockwerke, und auf dem Dach sind Kühl- und Kältemaschinen installiert.

zu 3. Bürogebäude, Habichtstraße 41
Das Gebäude liegt direkt gegenüber der
Unternehmenszentrale. Das Büro- und Verwaltungsgebäude
hat ca.5.000 m² Nutzfläche. Dieses Gebäude wurde im
Jahr 1994 errichtet. Er besteht aus fünf Obergeschossen
und zwei Tiefgaragengeschossen für Mitarbeiter und
Gäste des Gebäudes.

Die Habichtstraße hat eine Dachfläche von ca. 1000 m² und ist mit Pappe gedeckt. Die Habichtstraße ist ein fünfstöckiges Gebäude; nur der Fahrstuhlschacht befindet sich im 6. Stock, wo eine Antenne (Funkmast) montiert wurde.

ALLGEMEINE VORBEMERKUNGEN

1. Abgeschlossen wird ein Instandhaltungsvertrag über
Wartungs-, Inspektions- und Instandsetzungs- bzw. Reparaturarbeiten der Dachflächen der TK Unternehmenszentrale. Der Vertrag wird für 4 Jahre abgeschlossen und das Leistungsverzeichnis behält für den gesamten Vertragszeitraum seine Gültigkeit.

2. Mit den Wartungspauschalen gemäß LV Titel 1 und den vereinbarten Einheitspreisen gemäß LV-Titel 2 abgegolten sind die unter § 7 (2) des Vertrages aufgeführten Aufwendungen. Wenn in der LV-Positionsbeschreibung nicht anders beschrieben, gilt Lieferung und Montage als vereinbart.

3. Die TK fragt in LV-Positionen ggf. Einträge zu den angebotenen Produkten ab. Dies ist in den betroffenen LV-Positionen kenntlich gemacht. Des Weiteren fragt die TK ggf. in LV-Positionen bestimmte "Produkte der Planung" (= Hersteller/Typen) ab, jeweils kenntlich gemacht mit dem Hinweis "oder gleichwertig". Diese Angaben zu den "Produkten der Planung" stellen die Grundlage der Planung dar und dienen der Verdeutlichung der von der TK geforderten Qualität an die zu verwendenden Produkte ("Qualitätsbeispiel"). Wird ein anderes Produkt als das
"Produkt der Planung" angeboten, muss dieses namentlich benannt werden und gleichwertig sein.
Alternativprodukte sind dann gleichwertig, wenn sie in optischer, funktionaler, qualitativer und technischer
Sicht den von der TK als Qualitätsbeispiel genannten "Fabrikaten der Planung" entsprechen.
Der Nachweis zur Gleichwertigkeit muss vom Auftragnehmer (AN) erbracht werden (amtliche Nachweise;
sonstige Produktnachweise / Klassifizierungsberichte) und ist auf Verlangen der TK vorzuweisen.
Sofern kein Alternativprodukt angegeben wurde, gilt das von der TK als Qualitätsbeispiel ausgeschriebene "Produkt der Planung" als angeboten.

4. Der AN liefert eine umfassende Qualitätsdokumentation mit Prüfzeugnissen und
Unbedenklichkeitszertifikaten für alle zur Ausführung und Verarbeitung kommenden Materialien.

5. Das Einrichten von Aufenthalts- und Lagerräumen innerhalb des Gebäudes ist mit der TK abzustimmen.
Flure und Rettungswege müssen aus Sicherheitsgründen frei gehalten werden.

6. Alle bei der TK eingesetzten Geräte müssen sicher und funktionsfähig sein und mit dem gültigen Prüfsiegel einer Kleingeräteprüfung nach den Technischen Regeln für Betriebssicherheit (TRBS) versehen sein. Es muss sichergestellt werden, dass das TK-Stromnetz nur mit ausdrücklicher Zustimmung der TK genutzt wird und Störungen innerhalb des Netzes ausgeschlossen werden können.

7. Samstage sind im Rahmen der Leistungserbringung Werktage. Für Arbeiten samstags entsteht daher kein Anspruch auf Zahlung einer Zulage.
Die Durchführung der Arbeiten erfolgt im laufenden
Geschäftsbetrieb. Stark lärmende Arbeiten sind außerhalb der Kernzeit von montags bis freitags (9:00
-16:00 Uhr) durchzuführen und sind mit der TK zu koordinieren.

8. Arbeiten an vorhandenen Wärme- oder Kälteisolierungen aus künstlichen Mineralwollstoffen
dürfen nur nach Rücksprache mit der TK ausgeführt werden.

9. Der Auftragnehmer ist verpflichtet, bei der Ausführung der Leistungen die anerkannten Regeln der
Technik und die gesetzlichen und behördlichen Bestimmungen zu beachten.

10. Die Verwendung von recycelten Stoffen und Bauprodukten, die eine bauaufsichtliche Zulassung haben und den ausgeschriebenen Produkteigenschaften und Qualitäten entsprechen, ist von Seiten des AG gewünscht

11. Es dürfen nur Originalersatzteile oder -nach vorheriger Absprache mit der Auftraggeberin - auch
gleichwertige Ersatzteile verwendet werden.

12. Besondere umweltrechtliche Vorschriften
Der Auftragnehmer hat die Maßnahmen zum Schutze der Umwelt in eigener Verantwortung durchzuführen.
Allgemein gültige gesetzliche und behördliche Bestimmungen sind zu beachten.

13. Der AN stattet seine Mitarbeiter mit ordentlicher, dem Einsatzzweck angepasster Berufskleidung aus. Auf der Berufskleidung muss das Firmenlogo des AN vorhanden sein.

## 00 Instandhaltungsarbeiten Dachflächen TK-Unternehmenszentrale

### Titel 01 Titel 1 - Wartung und Inspektion von Dachflächen

*Hinweis: Vorbemerkung*
Gegenstand des Vertrages sind Wartung, Inspektion und - mit Ausnahme eines Einzelobjekts - Instandsetzungsarbeiten (nachfolgend "Instandhaltungsarbeiten") an den in Anlage V2 dieses Vertrages aufgeführten Dachflächen der TK-Objekte Bramfelder Straße 140 und 160 sowie Habichtstr. 41, 22305 Hamburg - im Folgenden als "bauliche Anlagen" bezeichnet. Bezüglich des Einzelobjekts Bramfelder Straße 160 sind Wartung und Inspektion, nicht jedoch die Instandsetzung Vertragsgegenstand, da eine Herstellergarantie des ursprünglichen Herstellers bis 02.05.2034 besteht. Wegen dieser Garantie obliegen insoweit dem ursprünglichen Hersteller sämtliche Instandsetzungsarbeiten.

1. Die Dachflächen sind im besonderen Maße der Witterung ausgesetzt, UV- und Infrarotstrahlen bewirken eine Alterung. Staub und Schmutzablagerungen bilden Krusten und können Entwässerungsteile verstopfen.Flugsamen können Pflanzenwuchs zur Folge haben. Spezielle chemische Umweltbelastungen können nachteilige Folgen für die Dachdeckung/- dichtung mit sich bringen. Die Risiken durch diese Belastungen möchte die Techniker Krankenkasse durch fachmännische Wartung, Inspektion und Instandsetzung positiv beeinflussen.

2. Die nachstehend aufgeführten Dachflächen, bestehend aus:
- Bitumen mit Kies,
- Bitumen ohne Kies
- Bitumen mit Gehwegplatten
- Bitumen mit Holz
- Balkone
- Glas
- Lichtkuppeln
- Zink
- Folie
werden 2x im Jahr einer Wartung und Inspektion unterzogen.

Bauteil 01
Bauteil 02/ Rechenzentrum
Bauteil 03
Bauteil 04
Bauteil 05
Bauteil 10
Bauteil 11
Bauteil 12
Bauteil 40/ Denkmal
Bauteil 41/ Habichtstraße 41
Bauteil 60 / Erweiterungsbau

Das Betreten des Bitumendaches - in der Habichtstraße 41 -auf dem der Mobilfunkmast befestigt ist, ist nur nach vorherigen Anmeldung und Freigabe möglich.

3. Der Auftragnehmer prüft die Dacheindeckung/ - dichtung und ihre Anschlüsse sowie die jeweiligen Einbauteile sowie Balkonbeläge und Dachrinnen.  (Ausgenommen sind Klimaanlagen und Klimageräte). Bei den Sekuranten ist eine Sichtkontrolle durchzuführen und zu dokumentieren.

Die Wartung und Inspektion beinhaltet die Beseitigung von Verschmutzung, Laub und unerwünschtem Pflanzenbewuchs, die Reinigung der Dachabläufe, das Ausgleichen von Kiesverwehungen und die Reinigung von Be- und Entlüftungsöffnungen, u.a.:

- Reinigen der Dachentwässerung wie Rinnen, Gullys und Speier
- Entfernen von groben Verschmutzungen auf der Dachfläche, besonders in den Ecken
- Entfernen von Fremdbewuchs (Dachbegrünungsflächen ausgenommen)
- Überprüfen und ggf. Überarbeiten der Nähte und Fugen der Abdichtungen
- Überarbeiten schadhafter Abdichtungen insbesondere bei kleinflächigen Beschädigungen
- Wiederherstellen von verwehten Kiesauflasten
- Schäden an der Abdichtung sind zu dokumentieren

Der Auftraggeber erhält sofort nach Beendigung der Wartung/Inspektion (2x im Jahr) einen schriftlichen Zustandsbericht mit fotografischer Dokumentation sämtlicher Dacheindeckung/- dichtung und der Dachentwässerung und ggf. ein detailliertes Angebot für Instandsetzungsmaßnahmen auf der Grundlage der in Titel 2 + 3 beschriebenen Positionen.

4. Beim Betreten der Dächer der Unternehmenszentrale sind die aktuellen Arbeitsschutzrichtlinien zu beachten.

**01.01 Wartungspauschale Bramfelder Straße 140**
Wartung und Inspektion
für vorliegenden Instandhaltungsvertrag
für die Bramfelder Straße 140

Die Wartung und Inspektion erfolgt 2x im Jahr - April und Oktober

Als Einheitspreis ist die Pauschale pro Wartung einzutragen.
Der Gesamtpreis beinhaltet die Wartungspauschale über 4 Jahre.
Menge: 8,000 psch

**01.02 Wartungspauschale Bramfelder Straße 160 (Neubau)**
Jahrespauschale für Wartung und Inspektion
für vorliegenden Instandhaltungsvertrag
für die Bramfelder Straße 160 (Neubau)

Die Wartung und Inspektion erfolgt 2x im Jahr - April und Oktober

Als Einheitspreis ist die Pauschale pro Wartung einzutragen.
Der Gesamtpreis beinhaltet die Wartungspauschale über 4 Jahre.
Menge: 8,000 psch

**01.03 Wartungspauschale Habichtstraße 41**
Wartung und Inspektion
für vorliegenden Instandhaltungsvertrag
für die Habichtstraße 41

Die Wartung und Inspektion erfolgt 2x im Jahr - April und Oktober

Als Einheitspreis ist die Pauschale pro Wartung einzutragen.
Der Gesamtpreis beinhaltet die Wartungspauschale über 4 Jahre.
Menge: 8,000 psch

### Titel 02 Titel 2 - Reparatur- und Instandsetzungsarbeiten

*Hinweis: Reparatur- und Instandsetzungsarbeiten*
Reparatur- und Instandsetzungsarbeiten

Alle im nachfolgenden Leistungsverzeichnis im Titel 2 genannten Einheitspreise gelten unabhängig von Mengenangaben und sind festgeschrieben für die gesamte Vertragslaufzeit, d.h. Erhöhungen während der Vertragslaufzeit sind ausgeschlossen.

Der AN darf am Einzelobjekt Bramfelder Straße 160 keine Instandsetzungsarbeiten durchführen, selbst solche unterhalb der Bagatellgrenze, da für dieses Objekt eine zehnjährige Herstellergarantie der Firma Züblin bis 02.05.2034 besteht und die Gewährleistungsrechte der TK gegenüber Züblin nicht durch Arbeiten des AN gefährdet werden dürfen. Insoweit beschränkt sich die Verpflichtung des AN auf die Dokumentation und Meldung von Instandsetzungsbedarf an die TK.

**02.01 Oberlags-Sanierungsbahnen**
Elasto-plastische Premium-Spezial-Schweißbahn
Produkt der Planung: KUBIDRITT TK-PLUS
als Oberlage gem. DIN SPEC 20000-201 / -202,
Eigenschaftsklasse: E1,
Anwendungstyp: DO / BA, Typ T,
Bahnentyp: PYE/PYP KTP S5,
bestehend aus homogenem Spezialbitumen sowie einer
hochreißfesten und extrem dehnfähigen Kombinationsträger-Einlage
(KTP) für höchste Ansprüche.
Oberseitig mit einer hochwertigen deckungssicheren,
fein strukturierten und UV-beständigen Schiefersplittbeschichtung
versehen, unterseitig mit einem Spezial-Schnellschweißvlies mit
Thermoindikator kaschiert.
Durch die homogene, auf der Ober- und Unterseite gleichermaßen
hochwertige elasto-plastische Polymerbitumenmasse ist neben der
einzigartigen Verarbeitungstechnik u.a. der hohe Widerstand gegen
den umweltbedingten thermo-oxidativen Prozess dauerhaft
gewährleistet.
Die Bahn übertrifft die Anforderung der DIN 18531-T2 in der
Dehnung um 100 % und in der Höchstzugkraft um mind. 75 % und
steht in Kombination mit den weiteren technischen Werten für eine
langfristig sichere Dachabdichtung.
Mit Prüfzeugnis gemäß DIN 52133 und 52123,
mit Prüfung auf Alterungsbeständigkeit gemäß UEAtc (4.3) und
DIN 52123, mit Prüfung gemäß DIN 13583 und DIN 16726
(Hagelschlag- und Perforationswiderstand), mit Prüfzeugnis gemäß
DIN 1928 (Wasserdichtigkeit), mit amtlichen Prüfzeugnissen des
Schälverhaltens, des Scherwiderstandes und der thermischen
Eigenschaften in Bezug auf die Alterungsbeständigkeit,
Farbe: Olivgrün
Länge: 5,0 m, Breite: 1,08 m,
Geradheit: < 20 mm/10(DIN EN 1848-1),
Dicke: ≤ 5,3 mm,
Einlage: KTP, > 300 g/m²,
Wasserdichtheit: bestanden bei 200 kPa/24h,
Brand von außen: Broof(t1) im Systemaufbau nach Herstellerangaben,
Brandverhalten: Klasse E,
Schälfestigkeit: > 70 N/cm,
Scherfestigkeit: > 25 N/cm²,
Perforationswiderstand: > 8500 mm (DIN 16726)
Hagelschlagwiderstand: > 34 m/s (DIN 13583),
max. Zugkraft: längs: 1350 N/50 mm
quer: 1450 N/50 mm,
Dehnung: > 40 %,
Widerstand gegen stoßartige Belastung: > 600 mm
Widerstand gegen statische Belastung: > 20 kg
Kaltbiegeverhalten: Ober- und Unterseite - 30° C,
Wärmestandfestigkeit: Ober- und Unterseite + 160° C,
Plastizitätsspanne: 190 K,
Alterungsverhalten gem. DIN 52123 (entspricht
einer Alterung von mind. 25 Jahren): Kaltbiegeverhalten: - 25° C,
Wärmestandfestigkeit: + 145° C, liefern und mit mind. 8 cm Naht- und 12 cm Stoßüberdeckung
fachgerecht gemäß Verlegevorschrift und den gültigen Fachregeln
vollflächig aufschweißen oder ein gleichwertiges Produkt.

Als Alternative sind Hybrid-Bahnen (zwei durch die Trägereinlage
getrennte Bitumenarten) nicht zulässig!

Produkt der Planung KUBIDRITT TK-PLUS oder gleichwertig

Angebotenes  Fabrikat: '..........'
Menge: 100,000 m²

**02.02 Austausch Dachablauf - einteilig**
Austausch Dachablauf:
Austausch von Dachabläufen in der Flachdachfläche, einteilig, mit senkrechtem Abgang, wärmegedämmt; mit eingeschweißtem Elastomerbitumen-Schweißbahnflansch.

Nennweite: bis 120 mm
Menge: 5,000 Stk

**02.03 Austausch Dachablauf - zweiteilig**
Austausch Dachablauf:
Austausch von Dachabläufen in der Flachdachfläche, zweiteilig, mit senkrechtem Abgang, wärmegedämmt.
Aufstockelement für Dämmstoffdicke bis 300 mm, mit eingeschweißtem Elastomerbitumen-Schweißbahnflansch

Nennweite: bis 120 mm
Menge: 5,000 Stk

**02.04 Absturzsicherung Securant**
Lieferung und Montage einer ständig nutzbaren
Flachdach-Absturzsicherung Securant geprüft nach
DIN EN 795/ DIBt Zulassung, EG-Baumusterprüfbescheinigung Nr.
99060026, zur Befestigung der persönlichen
Schutzausrüstung gegen Absturz, nach DIN 4426 -
Sicherheitseinrichtungen zur Instandhaltung
baulicher Anlagen, zum Aufdübeln auf Betondecken
(mind. B 25, mind. 120  mm dick),
oder als Klemm- oder Schraubvorrichtung an Holzkonstruktion etc. innen und außen feuerverzinkt, mit Edelstahlgussöse und Montage  nach Herstellervorschrift mit dem mitgelieferten Befestigungszubehör (zugzonentaugliche Dübel mit bauaufsichtlicher Zulassung)
Einbauort: alle Dachflächen

Angebotenes  Fabrikat: '.............'

1. Anforderungen an die Montagedokumentation von Anschlageinrichtungen (AE)

Mit der Montagedokumentation wird gegenüber dem Auftraggeber der Nachweis erbracht, dass die Montage sachgerecht erfolgt ist. Darüber hinaus ist sie die unversichtbare Grundlage für eine spätere Überprüfung der AE, da in vielen Fällen die Befestigung der AE nicht einsehbar oder nicht zugänglich ist. Dokumentkopien sind dem Auftraggeber nach erfolgter Montage auszuhändigen und auf dem Bauwerk für die spätere Prüfung der AE vorzuhalten

Erforderliche Mindestangaben in der Montagedokumentation:
- Objektidentifikation  (Objekt  in PLZ Ort)
- Montagefirma  (Firma PLZ, Ort)
- Montageverantwortl.  (Name:)
- Produktidentifikation  (Hersteller der AE, Typ  Modell/Artikel)
- Befestigungsmittel  (Hersteller, Produkt, zulässige Zug-
  & Querkraft, Bohrbild)
- Installation Dach-Schemaplan und Benutzerinformation:
  Wo befinden sich welche Anschlagpunkte?
  rarr; z. B. relevant bei Schnee
  Dieser Schemaplan muss am Bauwerk für jeden ersichtlich
  angebracht sein z. B. beim Dachausstieg.

Bestätigungen durch Montageverantwortlichen
(von diesem unterschrieben)

- zum Zeitpunkt der Montage gültige Einbauleitung des Herstellers wurde eingehalten.
- Einbauanleitung des AE-Herstellers wurde eingehalten.
- Ausgeführt wie geplant, Untergrund wie vorgegeben.
- Befestigt wie vorgegeben (z.B. Anz. Dübel, Schweißnahtstärke etc.)
- Befestigungsmittel /-verfahren nach Herstellerangaben geprüft & dokumentier.t
- Fotodokumentation, insbesondere von Details, die im Endzustand nicht sichtbar sind.
Menge: 10,000 Stk

### Titel 03 Titel 3 - Stundenlohnarbeiten

*Hinweis: Vorbemerkungen Stundenlohnarbeiten*
HHinweis Stundenlohnarbeiten
---------------------------
Angeboten wird für die jeweilige Arbeitskraft ein Verrechnungssatz, der sämtliche Aufwendungen enthält, insbesondere den tatsächlichen Lohn einschließlich vermögenswirksamer Leistungen mit den Zuschlägen für Gemeinkosten (Sozialkassenbeiträge, Winterbauumlage, Fahrgeld, Auslösung, Beiträge zur gesetzlichen Unfallversicherung etc.) und allen sonstigen Lohn- und Gehaltsnebenkosten.
Zuschläge für erschwerte Arbeitsbedingungen durch teilweise beengte Platzverhältnisse, die tarifvertraglich vereinbart sind, sind ebenfalls einzurechnen.

Der Bieter erklärt, dass die Verrechnungssätze unter Beachtung der preisrechtlichen Vorschriften ermittelt wurden und unabhängig von der Anzahl der abgerechneten Stunden gelten.
Vergütet werden nur die vor Ort geleisteten Stunden. Kosten für An- und Abreise sind hier einzurechnen. Stunden- und Materialnachweise sind der TK nach Stundenlohnarbeiten vorzulegen.

Die Arbeitskräfte sind mit der für die Arbeitsleistung jeweils erforderlichen Qualifikation einzusetzen.

**03.01 Stundenlohn Meister**
Stundenlohn an Werktagen in der Zeit von 06 - 18 Uhr für Meister
Menge: 10,000 h

**03.02 Stundenlohn Facharbeiter**
Stundenlohn an Werktagen in der Zeit von 06 - 18 Uhr für Facharbeiter
Menge: 100,000 h

**03.03 Stundenlohn Fachhelfer**
Stundenlohn an Werktagen in der Zeit von 06 - 18 Uhr für Fachhelfer
Menge: 50,000 h

**03.04 Zuschlag Meister an Werktagen Mo-Sa 22:00-06:00 Uhr**
Zuschlag auf Stundenlohnarbeiten eines Meisters für Arbeiten, die an Werktagen (Mo-Sa) im Zeitraum von 22:00-06:00 Uhr ausgeführt werden.
Menge: 1,000 h

**03.05 Zuschlag Meister an Werktagen Mo-Sa 18:00-22:00 Uhr**
Zuschlag auf Stundenlohnarbeiten eines Meisters für Arbeiten, die an Werktagen (Mo-Sa) im Zeitraum von 18:00-22:00 Uhr ausgeführt werden.
Menge: 1,000 h

**03.06 Zuschlag Meister an Sonn- und Feiertagen 06:00-18:00 Uhr**
Zuschlag auf Stundenlohnarbeiten eines Meisters für Arbeiten, die an Sonn- und Feiertagen im Zeitraum von 06:00-18:00 Uhr ausgeführt werden.
Menge: 1,000 h

**03.07 Zuschlag Facharbeiter an Werktagen Mo-Sa 18:00-22:00 Uhr**
Zuschlag auf Stundenlohnarbeiten eines Facharbeiters für Arbeiten, die an Werktagen (Mo-Sa) im Zeitraum von 18:00-22:00 Uhr ausgeführt werden.
Menge: 1,000 h

**03.08 Zuschlag Facharbeiter an Werktagen Mo-Sa 22:00-06:00 Uhr**
Zuschlag auf Stundenlohnarbeiten eines Facharbeiters für Arbeiten, die an Werktagen (Mo-Sa) im Zeitraum von 22:00-06:00 Uhr ausgeführt werden.
Menge: 1,000 h

**03.09 Zuschlag Facharbeiter an Sonn- und Feiertagen 06:00-18:00 Uhr**
Zuschlag auf Stundenlohnarbeiten eines Facharbeiters für Arbeiten, die an Sonn- und Feiertagen im Zeitraum von 06:00-18:00 Uhr ausgeführt werden.
Menge: 1,000 h

**03.10 Zuschlag Fachhelfer an Werktagen Mo-Sa 18:00-22:00 Uhr**
Zuschlag auf Stundenlohnarbeiten eines Fachhelfers für Arbeiten, die an Werktagen (Mo-Sa) im Zeitraum von 18:00-22:00 Uhr ausgeführt werden.
Menge: 1,000 h

**03.11 Zuschlag Fachhelfer an Werktagen Mo-Sa 22:00-06:00 Uhr**
Zuschlag auf Stundenlohnarbeiten eines Fachhelfers für Arbeiten, die an Werktagen (Mo-Sa) im Zeitraum von 22:00-06:00 Uhr ausgeführt werden.
Menge: 1,000 h

**03.12 Zuschlag Fachhelfer an Sonn- und Feiertagen 06:00-18:00 Uhr**
Zuschlag auf Stundenlohnarbeiten eines Fachhelfer für Arbeiten, die an Sonn- und Feiertagen im Zeitraum von 06:00-18:00 Uhr ausgeführt werden.
Menge: 1,000 h
